# Vorlagen RAU Klimawand (R3) Stand 26.03.2026 ohne Preise
Leistungsbeschreibung (GAEB DA XML 3.3, DA81)
Projekt: Vorlagen
Währung: EUR
Auftraggeber: ##1AAA-Musterleistung-LV's, Westhafenstraße 1, 13353 Berlin
Ausführungsort: ##1AAA-Musterleistung-LV's, Westhafenstraße 1, 13353 Berlin
Benachrichtigungsort: ##1AAA-Musterleistung-LV's, Westhafenstraße 1, 13353 Berlin
Erstellt mit: DATAflor BUSINESS/ GXML Toolbox V3.3 R20230503, DATAflor GAEB-Export, 08.04.2026

## Vorlagen RAU Klimawand (R3) Stand 26.03.2026 ohne Preise
Datum: 08.04.2026

### Titel 01 Vorarbeiten

*Hinweis: Die genannten Preise setzen eine Anfahrbahrkeit der Wandtrasse*
Die genannten Preise setzen eine Anfahrbarkeit der Wandtrasse mit Sattelzügen und schwerem Erdbaugerät voraus.

Es wird vorausgesetzt, dass der Luftraum bis ca. 3m über der Lärmschutzwandoberkante frei von Hindernissen wie z.B. stromführenden Leitungen und Ästen ist.

Bauwasser für Bau und Pflege der Wand sowie Lagerflächen sind im direkten Bereich der Wandtrasse kostenlos zur Verfügung zu stellen.

Das Verfüllmaterial der Lärmschutzwand hat in der Regel eine Dichte von ca. 1,7 t - 1,9 t/m³, der hieraus resultierende Sohldruck muss bei der Baugrundprüfung berücksichtigt werden. Für spätere Setzungen bauseits gestellten Bodenmaterials kann von uns keine Gewährleistung übernommen werden.
Die Anlieferung für bauseits gestelltes Füllmaterial erfolgt bis in den Schwenkbereich des Baggers.

Die angebotene Sauberkeitsschicht spielt aus statischer Sicht nur eine untergeordnete Rolle, und ist nicht in der Lage Schwächen des Baugrundes auszugleichen.

Die Untersuchung und Freigabe des Baugrundes sollte in jedem Fall von einem Fachingenieur durchgeführt werden, Leistungen dieser Art sind nicht Bestandteil dieses Angebotes. Das Baugrundrisiko verbleibt in jedem Fall beim Auftraggeber.

Folgende Vorleistungen sind bauseits zu erbringen:
- Grenzabsteckung
- Absteckung der Wandachse
- Baugrundgutachten
- Freigabe der Wandtrasse im Bezug auf Versorgungsleitungen und Munitionsfreiheit
- Verkehrsregelung, Absperrung, Baustellensicherung

Die Kopf und die Fußbreite des Systems sind  variabel
und können in Abstimmung  mit dem zuständigen Statiker  angepasst werden.

Im Bereich von Schulen und Kindertagesstätten ist die Pflanzliste abzustimmen.

Die Abnahme erfolgt in einem Stück ohne Teillieferungen.

Angebotsgrundlage ist die VOB neuester Fassung.

Bindefrist für dieses Angebot: 4 Wochen.
Bindefrist nach Auftragseingang: 3 Monate

**01.01 Aufstellen einer prüffähigen Statik**
Aufstellen einer prüffähigen Statik für das RAU Schallschutzwand- system für Bauteile oberirdische Konstruktion, kopierte Ausfertigung mit Deckblatt 2-fach im Original.
Die Prüfung der Statik durch einen Prüfingenieur ist nicht  Bestandteil dieser Position, die Kosten hierfür trägt der AG und ist durch diesen zu veranlassen.
Menge: 0,000 psch

**01.02 Ausführungszeichnungen herstellen**
*** Bedarfsposition ohne GB
Ausführungszeichnungen herstellen.
Ausführungszeichnungen der RAU Schallschutzwand inkl. Werk- und Montageplanung
Ausführungszeichnungen 3-fach in Papierform sowie digital (PDF)liefern.
Menge: 0,000 psch

### Titel 02 Vorbereitende Arbeiten

**02.01 Baustelleneinrichtung: Maschinen und Geräte liefern**
Baustelleneinrichtung:
Maschinen und Geräte zur Erstellung der LSW liefern.
Materiallager- und Baustelleneinrichtungsflächen, Strom-,
Wasser sind bauseits zu stellen.
Menge: 0,000 psch

**02.02 Baugrund höhen- und fluchtgerecht planieren und verdichten**
*** Bedarfsposition ohne GB
Baugrund 30 cm tief ausheben, Aushub seitlich lagern
Grubensohle höhen- und fluchtgerecht +/-  5 cm planieren
und standfest verdichten.
Trassenbreite: ca. 0,00 m
Trassenlänge: ca. 0,00 m
Menge: 0,000 m²

**02.03 Sauberkeitsschicht aus RC-Material liefern und einbauen**
*** Bedarfsposition ohne GB
Sauberkeitsschicht aus RC Schotter-Material liefern
und auf zukünftiger Wandtrasse
höhen- und fluchtgerecht ca. 30 cm stark
einbauen und standfest verdichten.
Trassenbreite: ca. 0,00 m
Trassenlänge: ca. 00,00 m
Menge: 0,000 m²

**02.04 Sauberkeitsschicht aus Beton c25/30 wie folgt herstellen: Breite : 0,00m**
*** Bedarfsposition ohne GB
Sauberkeitsschicht aus Beton c25/30 wie folgt herstellen:
Breite  :  0,00m
Länge  :  0,00m
Stärke  : 0,30m
Schalung  : Einfache, verlorene Schalung  30 cm hoch
Oberfläche : Höhengerecht  abgezogen
Toleranz  : + 1,0cm
Armierung  : Nach statischen Vorgaben in ges. Position
Menge: 0,000 m2

**02.05 Armierung für Sauberkeitsschicht der Vorpos. liefern und gemäß statischen Vorgaben einbauen.**
*** Bedarfsposition ohne GB
Armierung für Sauberkeitsschicht der Vorpos. liefern und gemäß statischen Vorgaben einbauen.
Material : BSt. 500
Menge: 0,000 to

### Titel 03 RAU Klimawand (R3) - Bausatzlieferung

**03.01 Bausatzlieferung R 3 -Lärmschutzwand Typ RAU R 3 "Extensiv"**
Bausatzlieferung
Lärmschutzwand Typ RAU  Klimawand/ R3
Akustische Parameter / Nachweisführung:
DLR gemäß DIN 1793-2, Klassifizierung nach ZTV LSW 06/22, ------Gruppe B3 (Anforderungswert = 68 dB).
Prüfung nach DIN EN ISO 15186-1/1 sowie DIN EN ISO 717-1/2.
Nachhaltigkeit/Klimarelevanz / PCF:
PCF-Studie gemäß institutszertifizierter Methodik durch in Deutschland akkreditiertes Prüflabor mit Spezialisierung auf PCF-Zertifikate.
Planungsgrundlage: BIM- Modell, Koordinierung gemäß DIN EN ISO 19650.
Konstruktion / Werkstoffsystem:
Stahlkorb feuerverzinkt, textilummantelt, verfüllt mit mineralischem Substrat.
Länge:  ca.  ,00 m
Höhe:  ca.  ,00 m
Fußbreite :  ca.  ,00 m
Kronenbreite:  ca.  0,60 m

Primärtragstruktur:
Trägerprofile trapezförmige, geschweißte Monoelemente.
Außen-Gittermatten, punktgeschweißt, MW 150 × 150-100 mm, einteilige Höhenabwicklung in verschiedenen Stabstärken.
Vertikalvernadelung: Rundstahlnadeln Ø16 mm, Endhaken angeschmiedet, L = Wandhöhe.
Schweißnachweise DIN EN ISO 17660-1/-2:2006-12, EXC3.
Korrosionsschutz:
Stückverzinkung gem. DIN EN ISO 1461.
Atmosphärische Beanspruchung C2, rechnerische Lebensdauer 80-100 a.
Nachweis verlängerte Immersionszeit, Institutsgutachten.
Zusätzliche Oberflächenbeschichtung gem. Bauleitungsvorgabe.
Verfüllung:
Humusarmes Sand-Schotter-Gemisch, maschinelle Einbringung.
Riesel- und verdichtungsfähig,
Raumgewicht : 2000 kg/m².
Standsicherheit / Bemessung:
Dimensionierung für Windlastzone 4, seismische Einwirkung berücksichtigt.
Freistehendes Schwergewichtsbauwerk ,einseitige Anschüttung bis 40% der Konstruktionshöhe ohne Rückverankerung, verkehrslastenfrei, statisch nachgewiesen.
Leistungsinhalt:
Lieferung der modularen Gitterbauteile.
Lieferung Textilauskleidung in gesonderter Position.
Keine Montageleistung.
Abrechnung nach m² einseitiger Ansichtsfläche (Achslänge × H).
Lieferant:
Geosystem GBK GmbH
Westhafenstraße 1, 13353 Berlin
T +49 30 3974 8864 F +49 30 3974 8866
www.rau.de info@rau.de
Menge: 0,000 m²

**03.02 Zulage für das Aufsteppen einer Kokosvorlage ca. 600g/m2 auf RAU UV-Protect .**
*** Bedarfsposition ohne GB
Zulage für das Aufsteppen einer Kokosvorlage ca. 600g/m2 auf  RAU UV-Shield .
Menge: 0,000 m²

**03.03 Endfeld für Schallschutzwandsystem Rau R 3 'Extensiv'**
Endfeld für Schallschutzwandsystem RAU R 3 'Extensiv',
herstellen und liefern, als Zulageposition.
Menge: 0,000 Stck

**03.04 Eckausbildung zur LSW Typ RAU R 3, Extensiv,**
*** Bedarfsposition ohne GB
Eckausbildung zur LSW Typ RAU R 3 `Extensiv`,
Eckwinkel XXX° - als Zulageposition, sonst wie Hauptposition.
Menge: 0,000 Stck

### Titel 04 Wartungstüren

**04.01 Wartungstür 1,135 x 2,51 m**
Wartungstür Einflügelig nach Richtlinien für Lärmschutzwände als  Wartungsdurchgang liefern und montieren.

Lichte Durchgangsweite: ca. 1,0 m
Lichte Durgangshöhe: ca. 2,0 m

zweiflügelig, selbstschließend
mit einseitig hochabsorbierender Oberfläche,

Als Zulage zu Pos. 04.01 (Lärmschutzelemente)
Menge: 0,000 Stk

**04.02 Wartungstür 2,26 x 2,51 m**
Wartungstür Zweiflügelig nach Richtlinien für Lärmschutzwände als Wartungsgang liefern und montieren.

Lichte Durchgangsweite: 2,26m
Lichte Durgangshöhe: 2,51 m

einflügelig, selbstschließend
mit einseitig hochabsorbierender Oberfläche,

Als Zulage zu Pos. (Lärmschutzelemente)
Menge: 0,000 Stk

### Titel 05 RAU Klimawand(R3) ´Extensiv´ - Montage

**05.01 Montage R 3 Lärmschutzwand Typ RAU R 3 "Extensiv"**
Montage R 3
Lärmschutzwand Typ RAU Klimawand  (R 3)  "Extensiv":

Montage der Stahlgitterkonstruktion Rau R 3 auf bauseits
 vorhandener Sauberkeitsschicht. Diese Position beeinhaltet nur die Montage der Gitterkonstruktion auf bauseitiger Sauberkeitsschicht, einschließlich Montage der Endfelder sowie örtliche Einweisung zum bauseitigen Einbau des Geotextil und der bauseitigen Bodenverfüllung.

Abrechnung: m² einseitige Ansichtsfläche
(Länge der Wandachse x Wandhöhe)
Menge: 0,000 m²

### Titel 06 RAU Klimawand(R3) 'Extensiv' - Auskleiden / Verfüllen

**06.01 Lieferung Technische Textilauskleidung**
Lieferung Textilauskleidung/Technisches Textil
System RAU-UV Shield, multilagig, UV-stabil, gewebetechnisch verfestigt.
Bemessene Nutzungsdauer 80 Jahre.
Langzeitnachweis: Freibewitterung 20 Jahre in Mitteleuropa
Rest-Zugfestigkeit = 10 × statisch erforderlich, geprüft durch in Deutschland zugelassenen,öffentlich bestellten und vereidigten Sachverständigen.
Material frei befahrbarer Str. liefern und abladen
Abrechnung nach m² einseitiger Ansichtsfläche (Achslänge × H).
Menge: 0,000 m²

**06.02 Zulage zur Vorpos. für berechnete Lebensdauer 100 Jahre. Nachweisführung: wie Pos. 06.01**
Menge: 0,000 m2

**06.03 Textileinbau**
Textilauskleidung der Stahlgitterkonstruktion des Lärmschutzwandsystems  Klimawand  (R 3) zur Vorbereitung der Verfüllung  einbauen,
Abrechnung nach m² einseitiger Ansichtsfläche (Achslänge × H).
Menge: 0,000 m²

**06.04 Einbau zusätzlicher Absorptionseinlage, Funktionsnachweis: InSitu Testreihe.**
Einbau zusätzlicher Absorptionseinlage, Funktionsnachweis: InSitu Testreihe.
Bestehend aus verrottungsbeständigen Naturfasern ca. 2500g/m2
Abrechnung nach m²  Ansichtsfläche.
Menge: 0,000 m2

**06.05 Stahlgitterkonstruktion mit Verfüllmaterial der Folgeposition lagenweise maschinell verfüllen.**
Stahlgitterkonstruktion mit Verfüllmaterial der Folgeposition
lagenweise maschinell verfüllen.
Anforderung an das Verfüllmaterial: Riesel- und verdichtungsfähig, z.B.Grubensand, RC-Sand.
Menge: 0,000 m²

**06.06 Füllmaterial frei Bau liefern und abkippen. Anforderung Füllmaterial: Riesel und verdichtungsfähig**
*** Bedarfsposition ohne GB
Füllmaterial frei Bau liefern und abkippen.
Anforderung Füllmaterial: Riesel und verdichtungsfähig
Abrechnung erfolgt nach Wiegescheinen.
Menge: 0,000 to

### Titel 07 Pflanzenlieferung Bepflanzung

**07.01 Oberboden, Gießrand, Rindenmulch**
*** Bedarfsposition ohne GB
Oberboden, Gießrand, Rindenmulch

Oberboden am Fuß der Lärmschutzwand bis ca. 50 cm Höhe anarbeiten, grob planieren und pflanzfertig herstellen (Bearbeitungsbreite je Seite bis 50 cm), durchgehenden Gießrand aus Oberboden von Hand ausformen (Innenbreite mind. 40 cm, Tiefe mind. 15 cm) und nach Pflanzung Pflanzstreifen entlang der Wand ca. 50 cm breit mit Rindenmulch ca. 10 cm stark abdecken.
Menge: 0,000 m

**07.02 Begrünung Variante 1 Lärmschutzwand Rau R 3 'Extensiv' bepflanzen**
*** Bedarfsposition ohne GB
Begrünung Variante 1
Lärmschutzwand Rau R 3 'Extensiv'  entlang des Lärmschutzwandfußes bepflanzen,

Lieferung und Pflanzung folgender Pflanzen:
60 % Hedera helix
20 % Lonicera henryi
20 % Parthenocissus quinquefolia
Pflanzdichte: 3 Stück / lfdm / Seite
Qualität: 4 - 6 Tr. MTB/CO
Pflanzen gemäß Pflanzplan pflanzen und ausgebreitet an
der Lärmschutzwand befestigen.
Menge: 0,000 m

**07.03 Begrünung Variante 2 Lärmschutzwand Rau R 3 'Extensiv' bepflanzen**
*** Bedarfsposition ohne GB
Begrünung Variante 2
Lärmschutzwand RAU R 3 'Extensiv'  entlang des Wandfußes bepflanzen.

Lieferung und Pflanzung folgender Pflanzen:
60 % Hedera helix
20 % Lonicera henryi
20 % Parthenocissus quinquefolia
Pflanzdichte: 1 Stück / lfdm / Seite
Qualität:150/175 MTB/CO
Pflanzen gemäß Pflanzplan pflanzen und ausgebreitet an
der Lärmschutzwand befestigen.
Menge: 0,000 m

**07.04 Begrünung Variante 3 Lärmschutzwand Rau R 3 'Extensiv' bepflanzen**
*** Bedarfsposition ohne GB
Begrünung Variante 3
Lärmschutzwand RAU R 3 'Extensiv'  entlang des Wandfußes bepflanzen.

Lieferung und Pflanzung folgender Pflanzen:
60 % Hedera helix
20 % Lonicera henryi
20 % Parthenocissus quinquefolia
Pflanzdichte 2 Stück / lfdm / Seite
Qualität:150/175 MTB/CO
Pflanzen gemäß Pflanzplan pflanzen und ausgebreitet an
der Lärmschutzwand befestigen.
Menge: 0,000 m

**07.05 wie Pos. 06.02 jedoch Pflanzengröße 250**
*** Bedarfsposition ohne GB
Hedera helix "Hibernica", Co. 250/300
liefern und ausgebreitet an der Wand befestigen.
Menge: 0,000 Stck

### Titel 08 Temporäre Bewässerungsanlage

**08.01 Kopfstation bestehend aus : PVC Hauptschieber**
*** Bedarfsposition ohne GB
Kopfstation bestehend aus :
PVC Hauptschieber
 - Magnetventil 1" mit batteriebetriebenem Controller
-Ausgang auf PE-Rohr 32mm
Liefern und betriebsfertig montieren
Menge: 0,000 Stck

**08.02 Zuleitung PE-Rohr 32x1,9mm PN7,5 in Rollen je 100m liefern und am Wandfuß montieren,incl. Befestigungsmaterial, Fittinge**
*** Bedarfsposition ohne GB
Zuleitung PE-Rohr 32x1,9mm PN7,5 in Rollen je 100m
liefern und am Wandfuß montieren,incl. Befestigungsmaterial, Fittinge
etc.
Menge: 0,000 m

**08.03 Dickwandiges druckkompensierendes Tropfrohr, Tropferleistung 1,60l/h,Tropferabstand 50cm liefern und am Wandfuß mo**
*** Bedarfsposition ohne GB
Dickwandiges druckkompensierendes Tropfrohr,
Tropferleistung 1,60l/h,Tropferabstand 50cm liefern und am Wandfuß montieren,incl. Befestigungsmaterial,Fittinge etc.
Menge: 0,000 m

### Titel 09 Pflege

**09.01 Fertigstellungspflege, 1. Pflegejahr Fertigstellungspflege für die erste Vegetationsperiode nach dem Au**
*** Bedarfsposition ohne GB
Fertigstellungspflege, 1. Pflegejahr
Fertigstellungspflege für die erste Vegetationsperiode nach dem Aufbau.
Pflege für Rau R 3 'Extensiv'.
Pflegeleistung nur in Verbindung mit Position 06.02
Die Pflege beinhaltet folgende Leistungen:
- störendes Unkraut am Wandfuß entfernen,
  2 x im Jahr, (Bearbeitungsbreite bis 50 cm).
- Nachpflanzung bei eventuellen Ausfällen.
- Neuaustrieb der Pflanzen anbinden.
- Überwachung des Wachstumsfortschrittes.
- Düngung mit 100g/m Floranid permanent, 1. Gabe im Mai.
Menge: 0,000 psch

**09.02 Entwicklungspflege für jedes weitere Pflegejahr direkt im Anschluß an die Fertigstellungspflege.**
*** Bedarfsposition ohne GB
Entwicklungspflege für jedes weitere Pflegejahr
direkt im Anschluß an die Fertigstellungspflege.
Die Entwicklungspflege beinhaltet folgende Leistungen:
- störendes Unkraut am Wandfuß entfernen,
  2 x im Jahr, (Bearbeitungsbreite bis 50 cm)
- Nachpflanzung bei eventuellen Ausfällen.
- Neuaustrieb der Pflanzen anbinden.
- Überwachung des Wachstumsfortschrittes.
- Düngung mit Floranid permanent 100g/m, 1. Gabe im Mai.
Menge: 0,000 psch
